# MEJORA DE INSTALACIÓN ALUMBRADO EXTERIOR - BEIRAMAR

- Propiedad del archivo: CYPE INGENIEROS, S.A.
- Formato: FIEBDC-3/2004
- Programa: ARQUIMEDES
- Tipo: presupuesto
- Comentario: Presupuesto
- Fecha de los precios: 01/12/2018
- Divisa: EUR
- Gastos generales: 13 %
- Beneficio industrial: 6 %
- IVA: 21 %
- Código: PROYECTO_ORILLAMAR_V05
Importe: 244164.51

## 01 Equipos de iluminación
Importe: 164082.8

**AL01d** Ud Suministro e instalación de luminaria PHILIPS LUMA BGP623 LED159-4S/740 PSD I DM10 GR D9 SPD SRG10 (97W) o similar
62 Ud × 804.05 = 49851.10
Suministro e instalación de luminaria de alumbrado vial Philips LUMA BGP623 LED159-4S/740 PSD I DM10 GR D9 SPD SRG10 (97W)o similar
Trabajos destinados a la sustitución de las luminarias existentes en los báculos por las luminarias tipo LUMA de Philips o similar, según estudio lumínico - tipo LED con regulación, el cual se integrará en la plataforma designada en el proyecto. El precio no incluye báculo y cableado de alimentación ya que se utilizarán los existentes, excepto los necesarios para la adecuación de las nuevas luminarias y controladores a la suportación e intalación existente. Se deben incluir equipos de elevación y cualquier medio necesario para la instalación de los equipos.
Medida la unidad instalada incluso desconexión de actual proyector y entrega a gestor de residuos autorizado o entrega a dependencias de la Autoridad Portuaria de Vigo según indicaciones de los técnicos de la Autoridad Portuaria.

| Código | Ud | Descripción | Rendimiento | Precio | Importe |
|---|---|---|---|---|---|
| AL01_01d | Ud | Luminaria de alumbrado vial PHILIPS LUMA BGP623 LED159-4S/740 PSD I DM10 GR D9 SPD SRG10 (97W) o similar (material; 10/07/2019) | 1 | 714.61 | 714.61 |
| 0XP010 | Ud | Alquiler diario de cesta elevadora de brazo articulado, motor diesel, de 16 m de altura máxima de trabajo. | 0.125 | 123.7 | 15.46 |
| mo003 | h | Oficial 1ª electricista. (mano de obra) | 1 | 18.52 | 18.52 |
| mo102 | h | Ayudante electricista. (mano de obra) | 1 | 17.17 | 17.17 |
| % | % | Medios auxiliares (s. total) (09/07/2019) | 5 % | 765.76 | 38.29 |
|  |  | Total |  |  | 804.05 |

**AL01e** Ud Suministro e instalación de luminaria PHILIPS LUMA BGP625 LED320-4S/740 PSD I DM10 GR D9 SPD SRG10 (196W) o similar
6 Ud × 989.45 = 5936.70
Suministro e instalación de luminaria Philips LUMA BGP625 LED320-4S/740 PSD I DM10 GR D9 SPD SRG10 (196W) o similar.
Trabajos destinados a la sustitución de las luminarias existentes en los báculos por las luminarias tipo LUMA de Philips o similar, según estudio lumínico - tipo LED con regulación, el cual se integrará en la plataforma designada en el proyecto. El precio no incluye báculo y cableado de alimentación ya que se utilizarán los existentes, excepto los necesarios para la adecuación de las nuevas luminarias y controladores a la suportación e intalación existente. Se deben incluir equipos de elevación y cualquier medio necesario para la instalación de los equipos.
Medida la unidad instalada incluso desconexión de actual proyector y entrega a gestor de residuos autorizado o entrega a dependencias de la Autoridad Portuaria de Vigo según indicaciones de los técnicos de la Autoridad Portuaria.

| Código | Ud | Descripción | Rendimiento | Precio | Importe |
|---|---|---|---|---|---|
| AL01_01e | Ud | Luminaria de alumbrado vial PHILIPS LUMA BGP625 LED320-4S/740 PSD I DM10 GR D9 SPD SRG10 (196W) o similar (material; 10/07/2019) | 1 | 891.18 | 891.18 |
| 0XP010 | Ud | Alquiler diario de cesta elevadora de brazo articulado, motor diesel, de 16 m de altura máxima de trabajo. | 0.125 | 123.7 | 15.46 |
| mo003 | h | Oficial 1ª electricista. | 1 | 18.52 | 18.52 |
| mo102 | h | Ayudante electricista. | 1 | 17.17 | 17.17 |
| % | % | Medios auxiliares (s. total) | 5 % | 942.33 | 47.12 |
|  |  | Total |  |  | 989.45 |

**AL01f** Ud Suministro e instalación de luminaria PHILIPS LUMA BGP623 LED120-4S/740 PSD I DM10 GR D9 SPD SRG10 (71W) o similar
26 Ud × 804.05 = 20905.30
Suministro e instalación de luminaria Philips LUMA BGP623 LED120-4S/740 PSD I DM10 GR D9 SPD SRG10 (71W) o similar.
Trabajos destinados a la sustitución de las luminarias existentes en los báculos por las luminarias tipo LUMA de Philips o similar, según estudio lumínico - tipo LED con regulación, el cual se integrará en la plataforma designada en el proyecto. El precio no incluye báculo y cableado de alimentación ya que se utilizarán los existentes, excepto los necesarios para la adecuación de las nuevas luminarias y controladores a la suportación e intalación existente. Se deben incluir equipos de elevación y cualquier medio necesario para la instalación de los equipos.
Medida la unidad instalada incluso desconexión de actual proyector y entrega a gestor de residuos autorizado o entrega a dependencias de la Autoridad Portuaria de Vigo según indicaciones de los técnicos de la Autoridad Portuaria.

| Código | Ud | Descripción | Rendimiento | Precio | Importe |
|---|---|---|---|---|---|
| AL01_01f | Ud | Luminaria de alumbrado vial PHILIPS LUMA BGP623 LED120-4S/740 PSD I DM10 GR D9 SPD SRG10 (71W) o similar (material; 10/07/2019) | 1 | 714.61 | 714.61 |
| 0XP010 | Ud | Alquiler diario de cesta elevadora de brazo articulado, motor diesel, de 16 m de altura máxima de trabajo. | 0.125 | 123.7 | 15.46 |
| mo003 | h | Oficial 1ª electricista. | 1 | 18.52 | 18.52 |
| mo102 | h | Ayudante electricista. | 1 | 17.17 | 17.17 |
| % | % | Medios auxiliares (s. total) | 5 % | 765.76 | 38.29 |
|  |  | Total |  |  | 804.05 |

**AL01g** Ud Suministro e instalación de luminaria PHILIPS LUMA BGP623 LED110-4S/740 PSD I DM10 GR D9 SPD SRG10 (65W) o similar
93 Ud × 804.05 = 74776.65
Suministro e instalación de luminaria Philips LUMA BGP623 LED110-4S/740 PSD I DM10 GR D9 SPD SRG10 (65W) o similar.
Trabajos destinados a la sustitución de las luminarias existentes en los báculos por las luminarias tipo LUMA de Philips o similar, según estudio lumínico - tipo LED con regulación, el cual se integrará en la plataforma designada en el proyecto. El precio no incluye báculo y cableado de alimentación ya que se utilizarán los existentes, excepto los necesarios para la adecuación de las nuevas luminarias y controladores a la suportación e intalación existente. Se deben incluir equipos de elevación y cualquier medio necesario para la instalación de los equipos.
Medida la unidad instalada incluso desconexión de actual proyector y entrega a gestor de residuos autorizado o entrega a dependencias de la Autoridad Portuaria de Vigo según indicaciones de los técnicos de la Autoridad Portuaria.

| Código | Ud | Descripción | Rendimiento | Precio | Importe |
|---|---|---|---|---|---|
| AL01_01g | Ud | Luminaria de alumbrado vial PHILIPS LUMA BGP623 LED110-4S/740 PSD I DM10 GR D9 SPD SRG10 (65W) o similar (material; 10/07/2019) | 1 | 714.61 | 714.61 |
| 0XP010 | Ud | Alquiler diario de cesta elevadora de brazo articulado, motor diesel, de 16 m de altura máxima de trabajo. | 0.125 | 123.7 | 15.46 |
| mo003 | h | Oficial 1ª electricista. | 1 | 18.52 | 18.52 |
| mo102 | h | Ayudante electricista. | 1 | 17.17 | 17.17 |
| % | % | Medios auxiliares (s. total) | 5 % | 765.76 | 38.29 |
|  |  | Total |  |  | 804.05 |

**PR01d** Ud Suministro e instalación de proyector PHILIPS CLEARFLOOD BVP650 LED320-4S (194W) o similar.
9 Ud × 1401.45 = 12613.05
Suministro e instalación de proyector Philips ClearFlood BVP650 LED320-4S (194W) o similar. Flujo luminoso módulo LED 32000 lúmenes. Potencia 194 W.
Trabajos destinados a la sustitución de las luminarias existentes en columnas con cruceta por los proyectores tipo ClearFlood de Philips, según estudio lumínico, el cual se integrará en la plataforma designada en el proyecto. El precio no incluye columna y cableado de alimentación ya que se utilizarán los existentes, excepto los necesarios para la adecuación de los nuevos proyectores y controladores a la suportación e instalación existente. Se deben incluir equipos de elevación y cualquier medio necesario para la instalación de los equipos.
Medida la unidad instalada incluso desconexión de actual proyector y entrega a gestor de residuos autorizado o entrega a dependencias de la Autoridad Portuaria de Vigo según indicaciones de los técnicos de la Autoridad Portuaria.

| Código | Ud | Descripción | Rendimiento | Precio | Importe |
|---|---|---|---|---|---|
| P01d | Ud | Proyector PHILIPS CLEARFLOOD BVP650 LED320-4S (194W) o similar (material; 10/07/2019) | 1 | 1283.56 | 1283.56 |
| 0XP010 | Ud | Alquiler diario de cesta elevadora de brazo articulado, motor diesel, de 16 m de altura máxima de trabajo. | 0.125 | 123.7 | 15.46 |
| mo003 | h | Oficial 1ª electricista. | 1 | 18.52 | 18.52 |
| mo102 | h | Ayudante electricista. | 1 | 17.17 | 17.17 |
| % | % | Medios auxiliares (s. total) | 5 % | 1334.71 | 66.74 |
|  |  | Total |  |  | 1401.45 |

## 02 Sistema de regulación, control y telegestión
Importe: 77618.33
Control de alumbrado

**AL02** Ud Instalación y parametrización controlador de luminarias con regulación (02/12/2018)
196 Ud × 283.13 = 55493.48
Controlador de luminarias de alumbrado publico OSRAM modelo SLC Pole Controller o similar con regulación DALI / 1...10V, relé de interrupción de 5Amp o superior, clase II y comunicación powerline PL20. Ejecución con protección IP65 y características apropiadas para la instalación en el interior del báculo de la luminaria o se fijará con bridas metálicas al soporte del proyector, incluso instalación y parametrización.

| Código | Ud | Descripción | Rendimiento | Precio | Importe |
|---|---|---|---|---|---|
| C01 | Ud | Control alumbrado OSRAM SLC Pole Controller o similar. (material; 09/07/2019) | 1 | 257.03 | 257.03 |
| mo003 | h | Oficial 1ª electricista. | 0.5 | 18.52 | 9.26 |
| mo102 | h | Ayudante electricista. | 0.5 | 17.17 | 8.59 |
| % | % | Medios auxiliares (s. total) | 3 % | 274.88 | 8.25 |
|  |  | Total |  |  | 283.13 |

**CO01** Ud Instalación de nodos de comunicación e integración en plataforma AGATA PORT (11/12/2019)
1 Ud × 22124.85 = 22124.85
Sistema de regulación y control compuesto de pasarelas para control de alumbrado, nodos de comunicación, módulos lógicos y analizadores trifásicos, incluso cableado y material auxiliar; totalmente montados, instalados y programados.
Incluso integración de las nuevas luminarias implementadas en esta zona, así como la publicación de las variables asociadas a las mismas en el sistema de control PlasticAX existente en el puerto y publicación hacia la plataforma SmartViport

| Código | Ud | Descripción | Rendimiento | Precio | Importe |
|---|---|---|---|---|---|
| CO01_01 | Ud | Control de alumbrado OSRAM SLC Gateway PL/220-240LAN VS1 o similar (material; 09/07/2019) | 4 | 2315.582 | 9262.33 |
| CO01_02 | Ud | Pasarela IOT SIEMENS SIMATIC IOT2040 o similar (material; 09/07/2019) | 4 | 1861.262 | 7445.05 |
| CO01_03 | Ud | Analizador trifásico SIEMENS CVM MINI-ITF-RS485-C2 o similar (mano de obra; 09/07/2019) | 4 | 539.326 | 2157.30 |
| CO01_04 | Ud | Transformador toroidal de corriente, 125/1A, diametro interior 14,6mm. (material; 09/07/2019) | 4 | 114.786 | 459.14 |
| CO01_05 | Ud | Base portafusibles cilíndrico (material; 09/07/2019) | 4 | 77.077 | 308.31 |
| CO01_06 | Ud | Módulo lógico SIEMENS LOGO! 230RCEO o similar, PU/I/O: 230V/230V/Relé, 8 ED /4 SD; sin Display, Memoria 400 bloques, ampliable modularmente, Interfaz Ethernet y Web Server integrado, Requiere LOGO! Soft Comfort V8 (Compatible con proyectos de versiones previas) (material; 09/07/2019) | 4 | 403.032 | 1612.13 |
| mo003 | h | Oficial 1ª electricista. | 6.634 | 18.52 | 122.86 |
| mo102 | h | Ayudante electricista. | 6.6 | 17.17 | 113.32 |
| % | % | Medios auxiliares (s. total) | 3 % | 21480.44 | 644.41 |
|  |  | Total |  |  | 22124.85 |

## 03 Seguridad y salud y gestión documental (03/12/2018)
Importe: 2118.94
Gestión de residuos

**SS01** PA Seguridad y Salud (03/12/2018)
1 PA × 1017.09 = 1017.09
Partida alzada de las medidas de limpieza, seguridad y salud necesarias, para el cumplimiento de la normativa vigente de aplicación de Prevención de Riesgos Laborales.

**SS02** PA Gestión documental (03/12/2018)
1 PA × 1101.85 = 1101.85
Partida alzada de redacción de plan de seguridad y salud, apertura del centro de trabajo, libro de visitas y subcontrataciones correctamente diligenciado. Redacción de boletín de instalación eléctrica a la finalización de la obra. Incluso entrega de planos as built en formato papel y electrónico, tasas legalización y organismo de control de designación por la dirección facultativa.

## 04 Gestión de residuos (03/12/2018)
Importe: 344.44

**GR01** PA Gestión de residuos (03/12/2018)
1 PA × 344.44 = 344.44
Partida alzada de las medidas de gestión de residuos de la construcción y la demolición, de acuerdo a anejo en proyecto.
Retirada, limpieza, carga y transporte a vertedero y/o entrega a gestor autorizado de todos los residuos y productos sobrantes de naturaleza pétrea, no pétrea y potencialmente peligrosa, tierras, hormigón, etc., gastos y canon incluidos. Incluso instalación de contenedores, carga y traslado en camión a vertedero y/o gestor autorizado. Incluye el programa de vigilancia ambiental y seguimiento de la gestión de todos los residuos producidos, informes, muestreos, etc., de obligado cumplimiento, así como la protección del área de actuación, cumpliendo la normativa vigente de aplicación, en cada caso.

## Precios auxiliares

**0XP010** Ud Alquiler diario de cesta elevadora de brazo articulado, motor diesel, de 16 m de altura máxima de trabajo.
Precio: 123.7
Alquiler diario de cesta elevadora de brazo articulado, motor diesel, de 16 m de altura máxima de trabajo.
Incluye: Revisión periódica para garantizar su estabilidad y condiciones de seguridad.
Criterio de medición de proyecto: Número de unidades previstas, según documentación gráfica de Proyecto.
Criterio de medición de obra: Amortización en forma de alquiler diario, según condiciones definidas en el contrato suscrito con la empresa suministradora.
Criterio de valoración económica: El precio incluye el mantenimiento y el seguro de responsabilidad civil.

| Código | Ud | Descripción | Rendimiento | Precio | Importe |
|---|---|---|---|---|---|
| mq07ple010bg | Ud | Alquiler diario de cesta elevadora de brazo articulado, motor diesel, de 16 m de altura máxima de trabajo, incluso mantenimiento y seguro de responsabilidad civil. (maquinaria) | 1.008 | 120.31 | 121.27 |
| % | % | Medios auxiliares (s. total) | 2 % | 121.27 | 2.43 |
|  |  | Total |  |  | 123.7 |

## Recursos

**C01** Ud Control alumbrado OSRAM SLC Pole Controller o similar
Controlador OSRAM SLC Pole Controller o similar, con comunicación LonWork vía PowerLine para intercomunicación con controlador central y comunicación DALI para la comunicación con luminaria. Las principales características del controlador son:
• Tensión nominal 220/240V.
• Frecuencia de red 50/60Hz.
• Tensión de aislamiento (L-N) 6kV
• Tª de funcionamiento entre -25 y +65ºC
• Control de DALI y ECEs y ECCs de 1-10V
• Relé integrado solo para desconectar la luz mientras la red permanece bajo tensión.
• Función de lumen constante programable.
• Protección contra sobretemperatura programable.
• Entrada digital para conexión de otros componentes.
• Capacidad de monitorización de parámetros de funcionamiento de luminaria.
• Capacidad de programar a través de comunicación PowerLine.
• Control mediante gama SLC Gateway.
• Ajuste y funcionamiento con software SLC
• Protección IP65

**CO01_01** Ud Control de alumbrado OSRAM SLC Gateway PL/220-240LAN VS1 o similar
Control de alumbrado OSRAM SLC Gateway PL/220-240LAN VS1 o similar
• Controla y lee datos de hasta 200 controladores de luminaria SLC
• Salida de relé integrado
• Entrada digital para la conexión de otros componentes (p. ej. sensores)
• Interfaz MODBUS (RS485)
• Ajuste y funcionamiento con software SLC
• Tipo de protección: IP65

**CO01_02** Ud Pasarela IOT SIEMENS SIMATIC IOT2040 o similar
Pasarela IOT SIEMENS SIMATIC IOT2040 os similar, con comunicación 3G y tarjeta de telefonia movil M2M con cuota suficiente para la publicación continua del estado de las luminarias en la plataforma SmartViport. Este debe implementar el software PlasticAX y los módulos que permitan la comunicación con el SLC Gateway, ModBus-RTU, S7 y con la plataforma de control del puerto e historiado local del funcionamiento de los dispositivos controlados. Se instalará uno por cada ubicación de un controlador SLC Gateway. Destinado a la intercomunicación con la plataforma SmartViport.

**CO01_05** Ud Base portafusibles cilíndrico
Base portafusible cilindrico 3+N, tamaño 8x32
